# VWGHIIPZ 2026-2027
Angebotsaufforderung (GAEB DA XML 3.3, DA83)
Projekt: I-100277
Währung: EUR
Bieterkommentare zugelassen: nein
Erstellt mit: COSOBA-AVA-SYSTEM V8/ GXML Toolbox V3.3 R20220330, AVA.relax, 16.06.2026

## I-101901 VWGHIIPZ2+3OGMalerBelag
Datum: 12.05.2026

### Los 1 Maler- und Belagsarbeiten

*Hinweis: Hinweistext*
Allgemeine Hinweise zur Bauausführung:
Allgemeine Bemerkungen zu den Baustellenbedingungen sowie Bauablauf.
- Arbeiten werden größtenteils bei vollen Bürobetrieb durchgeführt (Flure und Treppenhäuser)
- Nutzungsbedingte Unterbrechungen des Bauablaufes (Stunden, Tage- und Wochenweise) sind zu berücksichtigen.
  Die Arbeiten in den Büroräumen erfolgen abschnittweise. Die Büroräume werden dafür freigeräumt (3-4 Räume).
  Die Ausführung erfolgt in Bauabschnitten (3-4 Räume) mit einer Bauzeit von 4 Wochen pro Bauabschnitt
  Im Rahmen der Sanierungsarbeiten werden auch die Elektroarbeiten ausgeführt.

Der AN hat sich von den örtlichen Verhältnissen zu informieren. Alle hier vorhandenen Erschwernisse sind in die EPs einzukalkulieren.

Es werden zunächst sämtliche Installationsarbeiten zur Brandschutztechnischen Ertüchtigung des Verwaltungsgebäudes realisiert (Hausalarm, Sicherheits- und Fluchtwegbeleuchtung, sowie damit einherghende weitere Elektro-und Datenanpassungsmaßahen).
Nach den vorgenannten Ertüchtigungsmaßnahmen soll die komplette Maler- und Bodenbelagsmäßige Instandsetzung, so wie nachfolgend  beschrieben.
Der Bauabschnitt 2.-3. Obergeschoß wird in weitere Unterbauabschnitte gliedern, da die Arbeiten größtenteils bei vollem Bürobetrieb ausgeführt werden müssen.
Die Arbeiten in den Büroräumen erfolgen abschnittsweise. D.h. in der Regel bis 3 Räume werden jeweils für die notwendigen Arbeiten freigräumt. Daraus ergibt sich eine Vielzahl von Unter-Bauabschnitten und daraus resultierende besondere Baustellenbedingungen für den AN:
- Nutzungsbedingte Unterbrechungen sind zu berücksichtigen
-Ordnung und Sauberkeit im Baustellenbereich haben hohe Priorität. Der AN hat für die tägliche Reinigung der Baustelle Sorge zu tragen. Lärmintensive oder anderweitig besonders beeinträchtigende Arbeiten sind mit der Bauleitung abzustimmen.

Besonders beeinträchtigende Arbeiten sind mit der Bauleitung abzustimmen.
Vom AN wird ein hohes Maß an Flexibilität aufgrund der nutzerbedingten Anforderungen gefordert.

Malerarbeiten Büros und Flur
Stellenweise Kleinflächen putzen oder spachteln.
Stellenweise Ausbesserung von Kleinflächen Tapete.
1700qm Erneuerungsanstrich Wand- und Deckenflächen auf Gewebevliestapeten oder Rauhfaser.
30 Stck Erneuerungsanstrich Innentüren mit Eckzarge
Erneuerungsanstrich 70lfdm Rohrleitungen und 60qm Heizkörper

Belagsarbeiten
Entfernen vorh. Bodenbelag, Ausgleicharbeiten, Vorbereitung Untergrund für neuen Belag
Büroräume/Flur: 540qm
Bestand Nadelfilz-neu Nadelflilz mit Sockeleiste mit Einlage Bodenbelag

Maurer- und Betonarbeiten
Herstellen von 3 Stck. neuer Türöffnung in Stahlbetonwand
Einbau von 3 Stck Eckzarge und Türelement Abm. 88,5*2,01m

#### Bereich 1.1 Malerarbeiten

##### Abschnitt 1.1.1 Baustelleneinrichtung

**1.1.1.1 Baustelleneinrichtung**
*** Pauschalposition
Einrichten, Vorhalten über die vereinbarte Leistungszeit sowie Räumen der Baustelle mit folgenden in den Pauschalpreis einzurechnenden Leistungen:
- Maschine, Geräte, etc. für eigene Arbeiten
Leistungszeit: gesamte Bauzeit (vorausichtliche Bauzeit 3 Monate)
Menge: 1,000 psch

##### Abschnitt 1.1.2 Anstricharbeiten Bauteile

**1.1.2.1 Schutz der angrenzenden Bauteile**
*** Pauschalposition
Schutz der angrenzenden Bauteile ( Holzfenster, Geländer, Bodenbeläge, Türen, haustechnische Installationen, wie Rauchmeldeer, Sicherheitsleuchten, Piktos, aber auch Daten- und Steckdosen etc als auch für Technik der Einbruchmeldeanlage  etc.) durch Abkleben mit Abdeckfolie, Abdecken mit Malerflies, einschließlich der restlosen Entfernung und Entsorgung, für alle auszuführenden Malerarbeiten.
Menge: 1,000 psch

**1.1.2.2 Erneuerungsanstrich Innentür mit Umfassungszarge**
Erneuerungsanstrich mit vorheriger Untergrundvorbereitung bei Bedarf

-  vorh.Beschichtung nach Bedarf für Beschichtung
vorbehandeln (Flächen bereits beschichtet)
  Haftgrund nach Notwendigkeit
  Voranstrich, Schlußbeschichtung mit wässrigem, mattem, ventilierendem Alkydharzlack
Verwendung emissionsarm  Materialien EMICODE EC1

Bauteil: ' Türblatt Endbeschichtet (Laminat o. ä.), Eckzarge Metall
Farbton: nach Wahl des AG
Oberfläche: matt, Deckvermögen Klasse 2
Abmessungen z. B.: b=0,90m/h=2,01m
Menge: 30,000 Stck

**1.1.2.3 Rohrleitungen streichen**
Erneuerungsanstrich von Heizungsleitungen im Innenbereich, deckend, mit Kunstharz, folgt:
-  vorh.Beschichtung nach Bedarf für Beschichtung
vorbehandeln (Flächen bereits beschichtet)
•  Haftgrund (2K-Epoxi-Haftgrund oder Kunstharz)
•  Voranstrich, Zwischenbeschichtung, Schlußbeschichtung mit Lackfarbe
Verwendung emissionsarm  Materialien EMICODE EC1

Durchmesser: 30-60mm
Oberfläche: helle Farbtöne
Oberfläche: matt, Deckvermögen Klasse 2
Menge: 100,000 lfdm

**1.1.2.4 Heizkörper streichen**
Erneuerungsanstrich von Heizkörpern, deckend, mit Kunstharz, wie folgt:
-  vorh.Beschichtung nach Bedarf für Beschichtung
vorbehandeln (Flächen bereits beschichtet)
•  Haftgrund (2K-Epoxi-Haftgrund oder Kunstharz)
•  Voranstrich, Zwischenbeschichtung, Schlußbeschichtung mit Lackfarbe
Radiatoren (Rippenheizkörper)
Plattenheizkörper

Verwendung emissionsarm  Materialien EMICODE EC1

Größe: l bis 2,50m, h=80cm, t=15cm
Oberfläche: helle Farbtöne
Oberfläche: matt, Deckvermögen Klasse 2

Abrechnung Ansichtsfläche/Abwicklung Heizkörper einfach

z. B. Plattenheizkörper, Radiatoren
Menge: 60,000 m²

**1.1.2.5 Schließen von Öffnungen bis 0,05qm**
Schließen von Öffnungen die im Rahmen Elektroinstallation hergestellt wurden bis 0,05qm
Rund oder eckig
GK-Wand oder Decke, 2Lg GK12,5mm
Decke: Putz mit Rohrgewebe und Holzschalung

Notwendiger Einbau von Unterkonstruktion in Teilbereichen ist einzukalkulieren.
Menge: 20,000 Stck

**1.1.2.6 Schließen von Öffnungen bis 0,10qm**
Schließen von Öffnungen die im Rahmen Elektroinstallation hergestellt wurden bis 0,10qm
Rund oder eckig
GK-Wand oder Decke, 2Lg GK12,5mm
Decke: Putz mit Rohrgewebe und Holzschalung

Notwendiger Einbau von Unterkonstruktion in Teilbereichen ist einzukalkulieren.
Menge: 10,000 Stck

**1.1.2.7 Schließen von Öffnungen bis 0,25qm**
Schließen von Öffnungen die im Rahmen Elektroinstallation hergestellt wurden bis 0,25qm
Rund oder eckig
GK-Wand oder Decke, 2Lg GK12,5mm
Decke: Putz mit Rohrgewebe und Holzschalung

Notwendiger Einbau von Unterkonstruktion in Teilbereichen ist einzukalkulieren.
Menge: 5,000 Stck

**1.1.2.8 Putz vollflächig spachteln**
Dispersionsspachtelung von vorhandenen Putzflächen

vollflächig, Oberflächenqualität Q2.

Ausführung an Wände/Decke

einschl. entfernen von losen Putzteilen
Menge: 50,000 m²

**1.1.2.9 Putzausbesserung in Kleinflächen bis 1qm**
Dispersionsspachtelung von vorhandenen Putzflächen in Kleinflächen bis 1qm

Kalkputz MGI

vollflächig, Oberflächenqualität Q2.

Ausführung an Wände/Decke
Menge: 20,000 Stck

**1.1.2.10 Risse schließen**
Risse schließen in Einzellängen ab 20cm
Aufweiten Riss b=2-3cm, t= 2-3cm
verfüllen mit quellfähigen Mörtel MGIII
Putzausbesserung
Menge: 20,000 lfdm

**1.1.2.11 Grundierung, verfestigend, Putz/Beton**
Grundierung, verfestigend, von Putz- und Betonflächen und im Innenbereich mit Putzhärter.
Bauteil: an Wänden und Decken
Menge: 50,000 m²

**1.1.2.12 Beschichtung, Neuanstrich**
Beschichtung auf Glasgewebevliestapete, Putzflächen im Innenbereich deckend, mit Kunststoff-Dispersion wie folgt:
Grundbeschichtung, Schlußbeschichtung
Bauteil: Wand, Decke
Farbton: helle bis mittlere Farbtöne
Oberfläche: matt, Deckvermögen Klasse 2
Nassabriebbeständigkeit Klasse 3 „waschbeständig“
Verwendung emissionsarm  Materialien EMICODE EC1

Bemerkung:
Der 2. Anstrich ist erst nach Abschluß der Schleifarbeiten Ausgleichmasse auszuführen. Dieser Umstand ist bei der Kalkulation zu beachten.
Menge: 50,000 m²

**1.1.2.13 Beschichtung, innen,Kleinflächen bis 1,00 qm**
Erneuerungsanstrich
Beschichtung auf Gipskartonplatten und Putzflächen, im Innenbereich deckend, mit Kunststoff-Dispersion wie folgt:
Grundbeschichtung, Schlußbeschichtung
Bauteil: Wand, Decke
Farbton: helle bis mittlere Farbtöne
Oberfläche: matt, Deckvermögen Klasse 2
Nassabriebbeständigkeit Klasse 3 „waschbeständig“
Kleinflächen bis 1,00 qm
Menge: 5,000 Stck

**1.1.2.14 Beschichtung, Erneuerungsanstrich**
Erneuerungsanstrich von bereits beschichteten Wand- und Deckenflächen
Beschichtung auf Gipskartonplatten-und Putzflächen sowie Tapeten (Rauhfaser und Glasgewebe), im Innenbereich deckend, mit Kunststoff-Dispersion wie folgt:
Grundbeschichtung, Schlußbeschichtung
Bauteil: Wand, Decke
Farbton: helle bis mittlere Farbtöne
Oberfläche: matt, Deckvermögen Klasse 2
Nassabriebbeständigkeit Klasse 3 „waschbeständig“
Verwendung emissionsarm  Materialien EMICODE EC1

Bemerkung:
Der 2. Anstrich ist erst nach Abschluß der Schleifarbeiten Ausgleichmasse auszuführen. Dieser Umstand ist bei der Kalkulation zu beachten.
Menge: 1700,000 m²

**1.1.2.15 Beschneiden Anstrich**
Zulage Erneuerungsanstrich für Anarbeitung Anstrich an Bauteile wie Brüstungskanäle etc.
Menge: 100,000 lfdm

**1.1.2.16 Wischsockel herstellen h=2,00m**
Wischsockel herstellen h=2,00m

Wischsockel als zusätzliche Beschichtung der Wandflächen in Fluren und Treppenhaus herstellen.
Oberflächen: mittlerer Glanz, Naßabriebbeständigkeit Klasse 2 „scheuerbeständig"
Menge: 220,000 m²

**1.1.2.17 Fugen mit Acryl**
Fugen im Ixelbereich Wand-Decke mit Acryldichtstoff versiegeln.
Menge: 500,000 m

**1.1.2.19 Installtionsschlitze schließen**
Installtionsschlitze schließen
Wand und Decke
Breite bis 30mm, Dicke bis 20mm
Flächen spachteln, Q2
Raumhöhe bis 4,30m
Menge: 15,000 lfdm

##### Abschnitt 1.1.3 Tapezierarbeiten

**1.1.3.1 Tapete in Kleinflächen entfernen.**
Tapete in Kleinflächen entfernen.
Rauhfasertapete, Glasgewebevliestapete o. ä. in Kleinflächen sauber beschneiden und entfernen.
Menge: 60,000 m²

**1.1.3.2 Tapete entfernen bis 0,20qm**
Tapete in Kleinflächen entfernen.
Raufasertapete, Glasgewebevliestapete o. ä. in Kleinflächen sauber beschneiden und entfernen.

Kleinflächen bis 0,20qm
Menge: 100,000 Stck

**1.1.3.3 Tapete entfernen bis 0,50qm**
Tapete in Kleinflächen entfernen.
Raufasertapete, Glasgewebevliestapete o. ä. in Kleinflächen sauber beschneiden und entfernen.

Kleinflächen bis 0,50qm
Menge: 20,000 Stck

**1.1.3.4 Tapete entfernen bis 1,00qm**
Tapete in Kleinflächen entfernen.
Raufasertapete, Glasgewebevliestapete o. ä. in Kleinflächen sauber beschneiden und entfernen.

Kleinflächen bis 1,00qm
Menge: 10,000 Stck

**1.1.3.5 Tapete anbringen bis 0,20qm**
Tapete in Kleinflächen anbringenn.
Rauhfasertapete, Glasgewebevliestapete o. ä. in Kleinflächen anbringen.
einschl. Grundierung oder Makulatur
Kleinflächen bis 0,20qm
Menge: 100,000 Stck

**1.1.3.6 Tapete anbringen bis 0,50qm**
Tapete in Kleinflächen anbringenn.
Rauhfasertapete, Glasgewebevliestapete o. ä. in Kleinflächen anbringen.
einschl. Grundierung oder Makulatur
Kleinflächen bis 0,50qm
Menge: 20,000 Stck

**1.1.3.7 Tapete anbringen bis 1,00qm**
Tapete in Kleinflächen anbringenn.
Rauhfasertapete, Glasgewebevliestapete o. ä. in Kleinflächen anbringen.
einschl. Grundierung oder Makulatur
Kleinflächen bis 1,00qm
Menge: 10,000 Stck

**1.1.3.8 Glasvliesgewebetapete anbringen**
Tapete anbringenn.
Glasgewebevliestapete o. ä. einschl. Grundierung oder Makulatur
Verwendung emissionsarm Materialien EMICODE EC1
Menge: 60,000 m²

**1.1.3.9 Rauhfasertapete anbringen**
Tapete anbringen.
Rauhfasertapete o. ä. einschl. Grundierung oder Makulatur
Verwendung emissionsarm Materialien EMICODE EC1
Menge: 60,000 m²

**1.1.3.10 Malervlies, Decke**
Haarrißüberbrückende Beschichtung von Flächen mit Malervlies armieren.

Bauteil: Decke
Untergrund: Gipsfaserplatte, Putz
Menge: 100,000 m²

##### Abschnitt 1.1.4 besondere Arbeiten

**1.1.4.1 Türstopper demontieren/montieren**
Vorhanden Bodenstoper demontiren und nach Verlegung Belag auf Fußboden mit Dübel und Schraube neu befestigen
Menge: 30,000 Stck

**1.1.4.2 Eckschutzschiene**
Eckschutzschiene Kanten abgerundet
Edelstahl
40*40mm
L=2,20m
Fachgerecht auf Putz montieren.
Menge: 10,000 Stck

#### Bereich 1.2 Belagsarbeiten

##### Abschnitt 1.2.1 Nadelfilz

**1.2.1.1 Entfernen vorh. Bodenbeläge**
Bodenbelag, wie PVC, Linoleum, Nadelfilz, incl. Sockelleiste und vorhandener Kleberreste sowie lose Bestandteile Unterboden, Ausgleichsmasse o. ä. entfernen.
Der Boden ist staubfrei zu reinigen und zur Aufnahme von neuem Bodenbelag vorzubereiten; Bauschutt entsorgen.
Bis zu zwei Bodenbeläge übereinander verlegt!

Bemerkung
Das bisherige Bodennivau (Höhe) insbesonder bei den Türen muß beibehalten werden. Die Türblätter können nicht eingekürzt werden.
Menge: 540,000 m²

**1.2.1.2 Holzleiste ausbauen**
Sockelleiste aus Spanplatte oder Holz (unter der PVC-Sockelleiste) ausbauen einschl. entfernen von Befstigungsmitteln (Schrauben oder Nägel).
Abbruchmaterial fachgerecht entsorgen.
Menge: 540,000 lfdm

**1.2.1.3 Türschwelle ausgleichen**
Türschwelle ausgleichen mit standfester Masse.
D bis 4cm.
Abmessungen: 90*24cm
Menge: 4,000 Stck

**1.2.1.4 Haftgrundvoranstrich**
Haftgrundvoranstrich auf Unterboden für Verfestigung bzw. Haftverbesserung des Untergrundes zur Aufnahme von Fußbodenbelag.
Menge: 540,000 m²

**1.2.1.5 Spachteln,vollflächig,1-5mm,**
Spachteln der Estrichfläche, vollflächig, mit rollstuhlfester Spachtelmasse, incl. Ausgleichen von
geringen Unebenheiten.
Kleinflächen bis 1,00qm
Spachteldicke: 1-5 mm
Untergrund Zementestrich
Menge: 540,000 Stck

**1.2.1.6 Spachteln,vollflächig,1-5mm,**
Spachteln der Bodenfläche, vollflächig, mit rollstuhlfester Spachtelmasse (faserarmiert), incl. Ausgleichen von geringen Unebenheiten.

Spachteldicke: 1-5 mm
Untergrund: Holzfußboden auf Lagenholz und Spanplatte, grundieren lt. Herstellervorschriften
Verwendung emissionsarm  Materialien EMICODE EC1

Bemerkung:
Beim herstellen von Bodenausgleich mit Spachtelmasse ist darauf zu achten, daß das bisherige Bodennivau (Höhe) insbesonder bei den Türen beibehalten werden muß. Die Türblätter können nicht eingekürzt werden.
Menge: 50,000 m²

**1.2.1.7 Arbeitsfugen und Risse schließen**
Vorh. Arbeitsfugen und Schwindrisse im Estrich schließen und
anschließend mit Quarzsand abstreuen.
Material  : 2-Komponenten-Kunststoffmasse
Menge: 10,000 m

**1.2.1.8 Ausgleichsmasse unter FB-Belag, bis 15mm,**
Faserarmierte Ausgleichsmasse als Nivelierung von Unebenheiten von vorh. Untergrund. Notwendige
Materialverträglichkeit d. h. Grundierung o. ä. einplanen und bei Bedarf ausführen.
Schichtdicke: bis 15 mm
Untergrund: Holzfußboden auf Lagenholz und Spanplatte, grundieren lt. Herstellervorschriften
Verwendung emissionsarm  Materialien EMICODE EC1

Bemerkung:
Beim herstellen von Bodenausgleich mit Spachtelmasse ist darauf zu achten, daß das bisherige Bodennivau (Höhe) insbesonder bei den Türen beibehalten werden muß. Die Türblätter können nicht eingekürzt werden.
Menge: 10,000 m²

**1.2.1.9 Arbeitsfugen und Risse schließen, Einzellängen bis 1,50m**
Arbeitsfugen und Schwindrisse im Estrich schließen und
anschließend mit Quarzsand abstreuen.
Material  : 2-Komponenten-Kunststoffmasse
Verwendung emissionsarm  Materialien EMICODE EC1
Menge: 10,000 Stck

**1.2.1.10 Sperrgrund Bestandsboden**
Sperrgrundierung auftragen

Voranstrichmittel: Epoxidharz-Grundierung
Abstreumittel Grundbeschichtung: Quarzsand
Arbeitsgänge: 2*grundieren und 1* abquarzen
Untergrundbauteil Voranstrich: Boden
Baustoff/Konstruktion Untergrund: Zementestrich
Menge: 540,000 m²

**1.2.1.11 Nadelfilz/Nadelvlies**
Textiler Bodenbelag aus Nadelvlies DIN EN 1307
mit allgemeiner Bauaufsichtlichen Zulassung mit Nachweis des Emissionsverhalten für die Verwendung in Aufenthaltsräumen
Farbe: Standartfarbton nach Wahl des Bauherrn
Stuhlrolleneignung: ja
Oberseite: meliert
Geforderte Baustoffkl. : Cfl-s1
Komfortwert: einfach,
Nutzklasse: 23/33
Zusatzeinstufung: RAL extrem robust
Gesamtgewicht: min 1200g/qm
Kleber muß emissionsarm EMICODE EC1 sein

Untergrund: Holzfußboden auf Lagenholz und Spanplatte grundieren, vollflächig verlegen

Bemerkung:
Beim herstellen von Bodenausgleich mit Spachtelmasse ist darauf zu achten, daß das bisherige Bodennivau (Höhe) insbesonder bei den Türen beibehalten werden muß. Die Türblätter können nicht eingekürzt werden.
Menge: 540,000 m²

**1.2.1.12 Kernsockelleiste**
Kernsockelleiste
Zum Einlegen von Teppichstreifen (selbstklebend)
Innenecken/Außenecken sind zu stanzen
Einschl. Endkappen
Untergrund: Putz/Beton/Tapete
Sockelhöhe: 80 mm
Einschl. anfertigen und einlegen von Nadelfilzstreifen lt. Bodenbelag.
Menge: 540,000 lfdm

**1.2.1.13 Sockelleiste, bis 0,50m**
Kernsockelleiste in Einzellängen bis 0,500m
Zum Einlegen von Teppichstreifen (selbstklebend)
Innenecken/Außenecken sind zu stanzen
Einschl. Endkappen
Untergrund: Putz/Beton/Tapete
Sockelhöhe: 80 mm
Einschl. anfertigen und einlegen von Nadelfilzstreifen lt. Bodenbelag.
Menge: 10,000 Stck

**1.2.1.14 Teppichleisten zuschneiden und einkleben**
Teppichleisten zuschneiden und einkleben.
Menge: 540,000 lfdm

**1.2.1.15 Stoßkante/Abschlußprofil,30mm, Edelstahl**
Stoßkante/Abschlußprofil, einseitig
Oberfläche: profiliert, Material: Edelstahl,
Menge: 10,000 m

#### Bereich 1.3 Raumluftgutachten

**1.3.1 Probenahmen**
Probenahmen, Auf und Abbau der Probenahmeapparatur,
Probenahmen über einen Zeitraum von jeweils zwei Stunden,
Aufnahme Vor-Ort-Situation (Probenahmeprotokoll),
einschl. An- und Abfahrt sowie Vor- und Nachbereitung
Menge: 4,000 Stck

**1.3.2 Analyse, DNPH-Kartusche**
Analyse der auf Trägermaterial (DNPH-Kartusche)
angereicherten, flüchtigen organischen Stoffe,
Stoffgruppen: Aldehyde und Ketone
Menge: 4,000 Stck

**1.3.3 Analyse, Aktivkohle-Kartusche**
Analyse der auf Trägermaterial (Aktivkohle-Kartusche) angereicherten, flüchtigen organischen Stoffe
Stoffgruppen: Aromaten, Aliphaten, Cycloaliphaten usw
Menge: 4,000 Stck

**1.3.4 Gutachtertätigkeit**
Gutachtertätigkeit inkl. Ergebnisbericht mit Auswertung
Menge: 4,000 Stck

#### Bereich 1.4 Arbeiten zum Nachweis

**1.4.1 Arbeiten zum Nachweis**
Arbeiten zum Nachweis.
Fachwerker
Ausführung auf Anweisung durch AG
Menge: 10,000 Std.

### Los 2 Herstellen Türöffnung

#### Bereich 2.1 BE

**2.1.1 prov. Bauzeittür**
Einbau von prov. Türöffnungen für Staubschutzwände als Baustellenzugang.
Abmessungen 1,00*2,00m
Staubdichtes, aber luftdurchlässiges Spezialvlies mit  Reißverschluss
Für alle Türmaße bis maximal 1 m x 2,10 m verwendbar.
Menge: 2,000 Stck

**2.1.2 Prov. Staubschutzwände**
Errichten, vorhalten und abbauen von provisorischen Staubschutzwänden.

Raumhöhe bis 2,60m
Prov. Staubschutzwand aus Holzrahmen o. ä. und Folienbeplanung o. ä. zur Abtrennung Baustellen gegenüber anderen Flurbereichen.
Menge: 25,000 m²

**2.1.3 Schutz der angrenzenden Bauteile**
*** Pauschalposition
Schutz der angrenzenden Bauteile ( Fenster, Bodenbeläge, Türen, haustechnische Installationen Steckdosen, Rauchmelder, Datendosen etc.) durch Abkleben mit Abdeckfolie, Abdecken mit Malerflies, einschließlich der restlosen Entfernung und Entsorgung, für alle Arbeiten.
Menge: 1,000 psch

#### Bereich 2.2 ABBRUCHARBEITEN

**2.2.1 Türöffnung herstellen**
Für eine Türöffnung in Innenwandelement schneiden.
Türabmessung Abm.88,8/201cm
Wandaufbau: 24cm Stahlbeton einschl. beidseitigem Putz.
Notwendige Dübellöcher für Halterung der Schneideinrichtung sind fachgerecht zu schließen.
Schneidarbeiten für Herstellung Türüberdeckung und Auflagerbereich Türüberdeckung (2Stck. Auflager) (Abmessungen s. h. Pos. Sturz einbauen).
Einschließlich aller notwendigen Abstützungen (beidseitiges Abfangen der Decke mit Jochen aus Rähm, Stielen und Verschwertung) sowie Hilfsleistungen.
Freigelegte Bewehrungsteile sind fachgerecht zu behandeln.
- Ausstemmen von Bewehrungteil,  t=2cm
- Mineralischer Korrosionsschutz in 2 Arbeitsgängen
- Zementhaftbrücke
- Reprofilierung der Ausbruchsstellen mit Reparaturmörtel 1-4cm
Verwendung v. Stoffen bzw. Stoffsystemen die in Liste gem. ZTV-SIB 90 f. Betonersatzsysteme (PCC) eingetragen sind.
Arbeiten werden im bewohnten Bereich ausgeführt. Wasser ist mit Auffangvorrichtungen aufzufangen. Angrenzende Bereiche sind ausreichend gegen Verschmutzungen zu schützen.
Absaugung von Staub und Wasser zwingend notwendig.
Erschütterungsarme Herstellung durch Schneidverfahren.
Menge: 4,000 Stck

**2.2.3 Herstellung Türüberdeckung**
Herstellen von Türüberdeckung in Wand lt. Angaben der Statik.
- Sturzausbildung mit HEA 120 einschl. der Herstellung der notwendigen seitl. Auflager.
Ausmörtel mit MG III im Auflagerbereich und oberhalb des HEA120
Dreiseitige Ausmauerung, vollstände Bekleidung mit Rappitzputzgewebe und Verputz mit MGIII
Ausfüllung Differenz zwischen Wandstärke d=190mm und HEA120

Stahlbetonwand d=190mm

Türöffnung: 88,5/201
Auflager je l=20/25cm
Träger HEA 120 l= 1,20/1,30m
Menge: 4,000 Stck

#### Bereich 2.3 BEWEHRUNG/FORMSTAHL/KLEINEISEN

**2.3.1 Gewindestange liefern**
Bolzen, Stabdübel, Gewindestangen, aus feuerverzinktem Stahl für Verbindungen
Muttern, Unterlegschreiben, Abstandhalter (Rohrhülsen)
Material: feuerverzinkt, Durchmesser: 8-14mm,
Einzellänge: bis 1,00m.
Menge: 10,000 lfdm

**2.3.2 Zulage Profilstahl verbolzen**
Zulage Profilstahl für Unterzüge z. B. IPE200HEB200HEB140HEB160 oder andere Profile
Für die Montage vorrichten wie z. B. Bohrungen herstellen.
Verbolzen der Stahlprofile im Montagezustand.
Menge: 10,000 lfdm

#### Bereich 2.4 Maurer- und Putzarbeiten

**2.4.1 Einbau Profilstahl als Unterzüge**
Einbau Profilstahl als Unterzüge im Innenbereich.

Einbau von Stahlprofilen z. B. HEB 180/200/220/260, HEA 200
Einzellänge bis 2,50m
Stahlprofile in extra Position.
Beimauern der Fehlstehlen zum Bestandsmauerwerk
Kraftschlüssiges unterfüttern im Auflagerbereich mit schwindarmen Mörtel

Durch den Anbieter ist selbstständig zu prüfen und einzukalkulieren wie und womit die Anlieferung an den
Einbauort erfolgt.

Einbauort: DG

Einzukalkulieren ist auch die Herstellung von notwendigen bzw. möglichen Montageverbindungen der
Stahlträger lt. statischer Berechnung.
Bohrungen, Flansche, Montagehalterungen
Menge: 12,000 lfdm

**2.4.2 Ausmauern Stahlträger**
Ausmauern Stahlträger
Verbaute Stahlprofile mit MZ12 MG III vollständig (beidseitig) ausmauern.
Unterseite mit Rabitzgewebe bekleiden.
Umlaufen putzen mit MGII
Stahlprofile HEB100-HEB240
Menge: 12,000 lfdm

**2.4.3 Türleibung putzen**
Leibungen der neu hergestellten Türöffnung putzen.
Leibungstiefe: bis 240 mm
Mörtelgruppe : Grundierung, Spritzbewurf, Putz P II
Menge: 20,000 lfdm

**2.4.4 Kleinflächen bis 0,50qm**
Kleinflächen Innenputz
Ausgerieben, MGII, d bis 15mm
Kleinflächen bis 0,50qm
Menge: 2,000 Stck

**2.4.5 Kleinflächen bis 0,25qm**
Kleinflächen Innenputz
Ausgerieben, MGII, d bis 15mm
Kleinflächen bis 0,25qm
Menge: 10,000 Stck

**2.4.6 Kleinflächen bis 0,10qm**
Kleinflächen Innenputz
Ausgerieben, MGII, d bis 15mm
Kleinflächen bis 0,10qm
Menge: 20,000 Stck

**2.4.7 Eckschutzwinkel, verzinkt, Innenputz**
Eckschutzwinkel in verschiedenen Längen an Kanten im Innenbereich mit Befestigungsmittel, nach Wahl des Auftragnehmers.
Putzdicke: bis 15 mm
Menge: 20,000 m

**2.4.8 Anputzleisten**
Anputzleisten, fachgerecht an allen Fensteröffnungen dreiseitig anbringen.
Menge: 20,000 m

**2.4.9 Beiputzarbeiten Innen nach Einbau der Metallzarge**
Notwendige Beiputzarbeiten nach Einbau der Metallzargen (Eckzarge).
Dreiseitig, Fugenbreite 2-3cm
Anarbeiten an Bestandswand.
Menge: 15,000 lfdm

#### Bereich 2.5 SONSTIGE ARBEITEN

**2.5.1 Kernbohrung d=50-100mm**
Kernbohrung als Durchbruch, in Mauerwerk oder Steindecke; einschl. Entsorgung der Bohrkerne.
Bohrlochdurchmesser : 50 bis 100 mm
Arbeiten werden im bewohnten Bereich ausgeführt. Wasser ist mit Auffangvorrichtungen aufzufangen. Angrenzende Bereiche sind ausreichend gegen Verschmutzungen zu schützen.
Absaugung von Staub und Wasser zwingend notwendig.
Menge: 15,000 Stck

**2.5.2 Kernbohrung d=100-150mm**
Kernbohrung als Durchbruch, in Mauerwerk oder Steindecke; einschl. Entsorgung der Bohrkerne.
Bohrlochdurchmesser : 100-150mm

Arbeiten werden im bewohnten Bereich ausgeführt. Wasser ist mit Auffangvorrichtungen aufzufangen. Angrenzende Bereiche sind ausreichend gegen Verschmutzungen zu schützen.
Absaugung von Staub und Wasser zwingend notwendig.
Menge: 15,000 Stck

#### Bereich 2.6 Tischlerarbeiten

**2.6.1 Türblatt entsorgen**
Türblatt aus Bestand ausbauen und auf Nachweis fachgerecht entsorgen.
Abmessungen 88,5/2,01m
Röhrenspan, PVC-Beschichtung
Menge: 3,000 Stck

**2.6.2 Türzarge entsorgen**
Eckzarge aus Metall aus Bestand ausbauen und auf Nachweis fachgerecht entsorgen.
Abmessungen 88,5/2,01m
Befestigung freilegen, Zarge ausbauen und auf Nachweis entsorgen.
Abgleichen Mauerwerk/Putz zum Einbau einer neuen Eckzarge.

Beiputz und Malerarbeiten bauseits.
Menge: 3,000 Stck

**2.6.3 Eckzarge, 885/2010**
Stahl-EZ (Stahleckzargen) für Wände, aus verzinktem Feinblech, gewalzt, incl. Grundierung geeignet für weitere Beschichtung, Gehrungen durchgehend verschweißt und geschliffen, mit Hohlkammerdichtungen (Farbton grau). Für Tür mit Türfalzdichtung. Geeignet für Befestigung von 2 Stck. dreiteiligen Bänder (Unterkonstruktion) .
Vollständig mit MG III hinterfüllen.
Zargenspiegel: ca. 73mm
Blechdicke  :  1,5 mm
Baurichtmaß b/h :  885/2000 mm

Anforderungen an Schallschutz im Zusammenhang mit den Türblättern: SK3
Menge: 7,000 Stck

**2.6.4 Innentür, Abm. 885/2005**
Innentürblatt mit Türfalzdichtung, Rahmen mit Einleimer aus Hartholz und Rahmenaussteifung "Biegestop",im Kantenbereich verdeckter Anleimer aus Hartholz,  Absperrung MDF-/Hartfaserplatte,
Hydrothermische Beanspruchung: III, Mechanische Beanspruchung: E
Anforderungen an Schallschutz im Zusammenhang mit der Türzarge: SK3
PZ-Schloß als Einsteckschloss Klasse 5
Baurichtmaß: 885/2010 mm, in vorh. Zarge einbauen.
Oberfläche: endbeschichtet, Folie aus speziell gehärtetem Lacksystem auf Kunstharzbasis oder gleichwertige Beschichtung

2 Stck.große dreiteilige Bänder, für gefälzte Türen (bis 150kg) in Stahlzarge, geeignet für Unterkonstruktion, aus Nylon mit tragendem Stahlgerüst (Gleitlagertechnik für 3-D Aufnahmeelement), vollständig für Türblatt und Zarge

Türdrücker als Garnitur mit Rosetten,  Edelstahl, Doppellager als wartungsfreiem Gleitlager mit elastischem Ausgleichsbereich und zweiter Lagerstelle im Drückerhals, verdeckte, lockerungssichere Verschraubung mit Hülsenschrauben und Stützzapfen, selbstständig einrastender Drücker mit Festdrehbarlagerung,  einschl. Unterbau und Rosette für PZ-Schloß

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Menge: 7,000 Stck

**2.6.5 Türblatt kürzen**
Türblatt Bestand vor Wiedereinbau kürzen.
Türblatten ausbauen, einkürzen und Türblatt wieder einbauen.
Menge: 10,000 Stck

**2.6.6 Türdichtung ersetzen**
Dichtungsgummi Metalleckzarge ausbauenn, entsorgen und neuen Dichtungsgummi einbauen.

Farbton: grau
Menge: 15,000 lfdm
